# Mittel- und Realschule Oberroning BA 1
Angebotsaufforderung (GAEB 90, DA83)
DV-Nummer: 2222BA1
Währung: EUR
Auftraggeber: Schulstiftung der Diözese Regensburg, , Weinweg 31, 93049 Re

## Einbau-Sportgeräte, Bauteil C2
Datum: 14.04.26

*Hinweis*
ALLGEMEINE HINWEISE

1.0  BAUBESCHREIBUNG

Bei dem geplanten Bauvorhaben handelt es sich um eine
grundlegende Sanierung des bestehenden Schulgebäudes
und einer Erweiterung (Neubau).

Die Schulstiftung der Diözese Regensburg plant in
Oberroning (Gemeindeteil der Stadt Rottenburg an der
Laaber, Landkreis Landshut) die Sanierung eines
bestehenden Klosters und eines historischen
Schulgebäudes, inkl. Errichtung eines Erweiterungsbaus.
Zusätzlich werden eine Zweifachsporthalle und eine
Energiezentrale errichtet. Die Gesamtbaumaßnahme ist
grundsätzlich in 3 Bauabschnitte untergliedert.
Bauabschnitt 1 umfasst vorerst den Abbruch bestehender
Gebäude, den Anbau des Erweiterungsbaus (C1), die
Errichtung der Sporthalle (C2) und der Energiezentrale
(E), sowie die baulichen Maßnahmen an den östlichen
Freianlagen. Bauabschnitt 2 betrifft die Sanierung des
bestehenden Kloster & Schultrakts (A & B) sowie die
westlichen Freianlagen. In Bauabschnitt 3 wird des
weiteren der Abbruch von weiteren Gebäuden & Anbauten
(D) vorangetrieben und die mittleren Freianlagen
ertüchtigt. Die vollständige Fertigstellung der
Baumaßnahme ist für 2031 vorgesehen.

- Lageplan - unmaßstäblich -

Das folgende Leistungsverzeichnis umfasst
ausschließlich den 1.Bauabschnitt

Neubau des Erweiterungbaus/Bauteil C1 (BA 1)
Neubau einer Zweifachsporthalle/Bauteil C2 (BA 1)
Neubau einer Energiezentrale/Bauteil E (BA 1)

Neubau eines Erweiterungsbaus:

Der bestehende Kloster-/Schulbau wird östlich durch
einen Erweiterungsbau ergänzt. Die bestehenden
Verwaltungsanbauten aus den 70er Jahren, werden in
Folge komplett abgebrochen, ebenso wie die Anbauten des
Musiksaals, sowie der nördliche Toilettenanbau.
Die Außenfassade soll sich in den Bestand einfügen und
zeichnet sich durch eine hochwertige Fassadengestaltung
aufgrund der Fenstereinteilung aus.
Der Neubau (Erweiterungsbau) wird passend zum
anschließenden Bestandsbau, mit einem konventionellen
Walmdach ausgeführt.

Alle tragenden Wände und Decken im Untergeschoss,
werden in Stahlbeton ausgeführt. Die Bodenplatte wird
als Stb.-Bodenplatte ausgeführt und mittels
Frischbetonverbundfolie im erdberührten Bereich
abgedichtet. Das Dachtragwerk des Walmdaches, wird als
zimmermannsmäßiger Holzdachstuhl errichtet.

Die zu den Innenwänden flächenbündigen Fensterflächen,
bilden ein markantes Merkmal der hier anzufindenden
Architektur. Des weiteren zeichnet sich die innere
Architektur durch hochwertige Sichtbetonflächen aus.

Neubau einer Zweifachsporthalle:

Die bestehende Sporthalle wird komplett abgebrochen und
schafft Platz für den Neubau der Sporthalle, welche
östlich der alten Turnhalle errichtet wird. Die
Außenfassade soll sich durch eine Vorhangfassade mit
Holzlamellen kennzeichnen.
Der Neubau der Sporthallte wird mit einem
konventionellen Flachdachaufbau, mittels einem flach
geneigten Dach (3°) ausgeführt.
Der Neubau der Sporthalle teilt sich flächenmäßig in 2
Bereiche auf. Die Sporthalle selbst mit einer Fläche
von ca. 895 m² und eine Nebenraumzone mit einer Fläche
von ca. 385 m².

Alle tragenden Wände und Decken im Untergeschoss,
werden in Stahlbeton ausgeführt.
Die Außenwände, sowie die Bodenplatte zeichnen sich
hier als WU-Qualität aus, da das Untergeschoss im
erdberührten Bereich mit hohen Grundwasserstand
errichtet wird. Das Obergeschoss wird in
Holzständerbauweise errichtet.

Sichtbetonflächen bilden im Inneren des Gebäudes ein
wesentliches Merkmal des architektonischen Konzeptes.

Neubau einer Energiezentrale

Die östlichen Bestandsgebäude werden abgerissen und
durch eine Energiezentrale, die in Zukunft der
Versorgung der Gebäude dienen soll, ersetzt.
Die Außenfassade soll im Sockel bzw. EG Bereich als
Betonwand ausgeführt werden. Im OG Bereich werden die
Geschosse mittels Holzvorhangfassade getrennt.
Der Neubau der Energiezentrale wird mit einem
konventionellen Flachdachaufbau ausgeführt.

Alle tragenden Wände und Decken im Untergeschoss,
werden in Stahlbeton ausgeführt.
Die Außenwände, sowie die Bodenplatte zeichnen sich
hier als WU-Qualität aus, da das Erdgeschoss im
erdberührten Bereich mit hohen Grundwasserstand
errichtet wird..

Im Innenbereich bestehen keine besonderen Anforderungen
an die Qualitäten.

2.0 ÜBERSICHTSPLÄNE - (nichtmaßstäblich)

2.1 Luftbild

Digitales Orthophoto: © 2021 Bayerische
Vermessungsverwaltung

2.2  Lageplan der Schulanlage - unmasstäblich

------------------------------------------------------
------------------------------------------------------
-----------

3.0  BESONDERE ANGABEN ZUR BAUSTELLE

 Das Baugrundstück (Flur-Nr. 628 Gemarkung
Niederroning) befindet sich im Gemeindeteil
 Oberroning der Stadt Rottenburg an der Laaber
(PLZ:84056). Die Zufahrt zur Baustelle kann über
 den Klosterweg oder über die Kreisstraße LA35
erfolgen. Die Baustellenzufahrten werden von
 anderen Gewerken mitbenutzt. Die Direktor-Wolf-Strasse
ist für den Schulverkehr "reserviert".
 Über den Klosterweg ist beim BA 2 dauerhaft zu
beachten, dass ein Busverkehr zu erwarten ist.
 Ebenso ist das permanente Parken über die
Direktor-Wolf-Straße nicht zulässig. Dauerhafte
 Stellplätze sind hier nicht vorhanden da es sich um
die Feuerwehranfahrtszone handelt.

 Hinweis Denkmalschutz!
 Die bestehende Klostermauer im Bereich der Zufahrt
bleibt bestehen.
 Es ist zwingend darauf zu achten, dass diese nicht im
Zuge der Arbeiten beschädigt wird.

 Sichtbetonflächen bilden im Inneren der Gebäude ein
wesentliches Merkmal des
 architektonischen Konzeptes. Es ist demzufolge
äußerstes Augenmerk auf die Unversehrtheit der
 Beton-Oberflächen zu legen. Diese dürfen auch nicht
beschrieben oder anderweitig
 gekennzeichnet werden.

 Vor Angebotsabgabe wird eine Ortsbesichtigung
empfohlen.

 Es befinden sich am Gelände eine Mittel- & Realschule.
Demnach ist vor allem zu den Stosszeiten  mit einem
hohen Verkehrsaufkommen und regen Schülerverkehr zu
rechnen. Dies gilt es zu
 beachten.

 Der Schulbetrieb wird während der gesamten Bauarbeiten
aufrechterhalten. Die Arbeiten sind
 darauf auszurichten insbesondere im Bereich der
Baustellensicherung. Es ist zwingend auf eine
 verkehrssichere Trennung zwischen Schulbetrieb und
Baustelle in Abstimmung mit dem SiGeKo zu
 achten.

 Angrenzend ist desweiteren der Roninger Bach, der das
Baugrundstück unterteilt. Dies gilt es zu
 beachten und dieser ist grundsätzlich sauber zu
halten.

 Verkehrsrechtliche Anordnungen / Sondernutzungen
 Sonstige Genehmigungen, wie Aufgrabungsgenehmigungen,
Maßnahmen zur Regelung und
 Aufrechterhaltung des Verkehrs, Sperrungen etc, welche
über die vor beschriebene Nutzung
 hinaus gehen, z. B. für den Antransport größerer
Bauteile, Sperrungen für Anwohnerzufahrten
 usw., sind durch den Auftragnehmer eigenverantwortlich
gesondert zu beantragen und mit der
 Gemeinde abzustimmen. Eine Kopie des
Genehmigungsbescheides / Erlaubnis ist der
 Objektüberwachung des AG unaufgefordert vorzulegen.
Auf der gesamten Baustelle gilt
 grundsätzlich die STVO.

 Anschlüsse für Wasser und Strom
 Die Ver- und Entsorgung der Baustelle mit Wasser und
Strom für die eigene Leistung ist Sache des
 Auftragnehmers. Entsprechende Anschlussmöglichkeiten
mit Entnahmestellen hat der Baumeister
 auf dem Baugrundstück eingerichtet.
 Die entsprechenden Zuleitungen zu den
Verbrauchsstellen auf dem Baugrundstück hat der AN auf
 seine Kosten zu errichten.
 Die Verbrauchskosten für Wasser und Strom trägt der
AG.
 Hierzu erfolgt ein Abzug gem. den beiliegenden
Vertragsbedingungen.

 Grundwasser, Gewässer
 Die Gewässer sowie das  Grundwasser sind zu jedem
Zeitpunkt vor Verunreinigung jeglicher Art zu
 schützen.

 Werbung
 Das Anbringen von Werbeplakaten und sonstigen
Werbemaßnahmen ist untersagt.

4.0 AUSFÜHRUNGSZEITRAUM BA 1 - ALLGEMEIN

 Baubeginn BA 1: 20.07.2026
 Bezugsfertigstellung BA 1: 22.12.2028

 Baubeginn Sporthalle (C2): 07.09.2026
 Bezugsfertigstellung (C2): 22.12.2028

 -----------------------------------------------------
-----------------------------------------------

 Ausführungsfristen Einbau Sportgeräte:

 Neubau Sporthalle (C2)

 Beginn Grundkonstruktion Sportgeräte Decke: 24.01.2028
 Ende Grundkonstruktion Sportgeräte Decke: 18.02.2028

 Beginn Fertigmontage Sportgeräte: 09.10.2028
 Ende Fertigmontage Sportgeräte: 27.10.2028

 -----------------------------------------------------
----------------------------------------------

5.0 ALLGEMEINE BAUBESCHREIBUNG:

 Neubau einer Zweifachsporthalle (C2)

 Überbaute Fläche:  Neubau ca. 1.294,00 m²

 Bruttorauminhalt:  Neubau ca. 10.688,00 m³

 Geschossflächen BGF: Neubau ca. 1.703,00 m²

 Attikahöhe (über Gelände): Sporthalle ca. 6,40 m
  Nebenzone ca. 4,04 m

 Dachform:  Flachdach

 Baumeister
 Herstellung der Baugrube mit Wasserhaltung mit
Entsorgen des Erdaushubs nach Bodenklassen,
 provisorische Baustraßen, Tiefgründung mit
Mikropfählen nach statischen Angaben;
 Fundamentierung mit Stb-Bodenplatte;
 Außenwände im UG aus Stahlbeton (innen:
Sichtbetonklasse 3);
 Stb-Decken in Nebenraumzone

 Abdichtungsarbeiten
 Abdichtung der Bodenplatte mit Bitumen-Schweißbahn

 Zimmerer
 Holzständerwände mit Gefachdämmung aus Holzwolle;
 Leimholzbinder mit Brettsperrholzplatten im
Hallenbereich; Holzdachstuhl mit Rauhschalung in
 Nebenraumzone
 Holzfassadenverkleidung im Erdgeschoss;

 Flachdacharbeiten
 Schweißbahn mit EPS-Hartschaumplatten und Kiesschicht,
inkl. Edelstahl-Seilsicherung;
 Attikaabdeckung und Fallrohre

 Fensterarbeiten
 Pfosten Riegel Fassade als Holz-Alu Elemente im
Bereich der Sporthalle inkl. Fensterantriebe für
 Entrauchung, 3-Fach Verglasung, ballwurfsicher

 Gerüst
 Fassadengerüst inkl. Vorhaltung

 Metall- und Stahlbauarbeiten
 Fassadenverkleidung aus Farbaluminium

 Sonnenschutzanlage
 Außen-Raffstore an allen Fenstern

 WDVS
 Perimeterdämmplatten armiert und verdübelt;
hydroaktiver Mineralputz mit Fassadenanstrich aus
 Silikatfarbe

 Putzarbeiten
 keine Innenputzarbeiten

 Trockenbauarbeiten
 Erstellung von nichttragenden Innenwänden; glatte
GK-Decken als Friesverbreiterung, glatte bzw.
 Akustikrasterdecken; Heraklith-Platten zwischen den
Holzbindern.

 Zementestricharbeiten
 Liefern und Einbau von Zementestricharbeiten inkl.
Wärmedämmplatten und Trittschalldämmung

 Fliesenarbeiten
 Boden- und Wandfliesen in Sanitärräumen

 Natursteinarbeiten/Kunststeinarbeiten
 Treppenbelagsarbeiten aus Kunststein

 Bodenbelagsarbeiten
 Verlegung Lino-Bodenbelag mit Sockelleisten aus Esche

 Sportboden
 Flächenelastischer Sportboden aus Linoleum inkl.
Spielfeldmarkierung

 Malerarbeiten
 Hydrophobieren von Sichtbetonflächen; Wandanstrich auf
GK-Innenwandflächen; Farbgestaltung
 mit Sonderzeichen; Anstrich der Sporthallendecke;
Deckenanstrich auf glatte GK-Deckenbekleidung

 Konstruktive Einbauten
 Ausstattung für fest eingebaut Turn- und Sportgeräte,
Ausstattung für Umkleidebänke und
 Garderoben

 Schlosserarbeiten
 Brüstungsgeländer an Stiefelgang zu Sporthalle

 Schreinerarbeiten
 Einbau einer Holz-Akustikdecke im Sporthallenbereich
und in den Fluren/Foyer der Nebenraumzone, Liefern und montieren von Holztürblättern
mit Holzzarge (teilweise mit Brandschutzanforderung); Flurtrenntüren als Holz-Glaselemente
(teilweise mit Brandschutzanforderung);
 Treppengeländer aus Holzverkleidung
 Innenwandbekleidung aus Holzpaneelen in den
Fluren/Foyer der Nebenraumzone

 Prallwand
 Ballwurfsichere Holzprallwände aus
Birke-Multiplexplatten mit perforierter Oberfläche
inkl.
 flächenbündiger Geräteraumtore und Sporthallentüren
und Fenster zum 1.Hilfe-Raum

 WC-Trennwände
 Einbau von WC-Trennwänden

 Mechanische Schließanlage
 Einbau einer mechanischen Schließanlage in allen
Bereichen ohne angedachte elektronische
 Schließanlage

 Trennwandvorhang
 Trennvorhanganlage mit schallabsorbierender Oberfläche

 Gebäudereinigung
 Grund- und Feinreinigung inkl. Einpflege der
Bodenbeläge

 Provisorische Baukonstruktionen
 Prov. Zuwegungen während Bauabschnitt 2 und 3

6.0 KAMPFMITTELUNTERSUCHUNG:

 Vom Auftraggeber wurde im Vorfeld eine
Kampfmittelvorerkundung mittels Luftbildauswertung
 durchgeführt.
 Im Bereich der Baugruben konnte keine potenzielle
Kampfmittelbelastung ermittelt werden.
 Die kampfmitteltechnische Stellungnahme wird dem
Auftragnehmer übergeben.

7.0 EINRICHTUNG VON UNTERKÜNFTEN:

 Grundsätzlich werden keine Räume im Objekt zur
Verfügung gestellt.
 Unterkünfte wie Schlafräume und Aufenthaltsräume für
die Freizeit dürfen in den bestehenden
 Gebäuden nicht eingerichtet werden.
 Bei widerrechtlicher Nutzung erfolgt eine Beseitigung
und Räumung zu Lasten des Auftragnehmers
 ohne weitere Vorankündigung.

8.0 CONTAINERSTANDPLÄTZE:

 Jeder AN muss, sofern Container für die Durchführung
der Maßnahme erforderlich sind, seinen
 eigenen Container aufstellen.
 Es wird keine Baustellenbewachung durch den AG
vorgesehen. Das vor Ort gelagerte Material und
 Werkzeug ist durch den AN eigenverantwortlich gegen
Diebstahl zu sichern. Ein Anspruch auf
 Schadensersatz gegenüber dem AG besteht nicht.
 Mannschaftsunterkünfte als Tagesunterkünfte dürfen auf
dem Baugelände aufgestellt werden.
 Wohncontainer für die Belegschaft des AN sind auf dem
Gelände nicht zulässig.

9.0 ENTSORGUNG UND ABFALLBESEITIGUNG:

 Die Entsorgung aller anfallenden Abfälle erfolgt gemäß
DIN 18299 § 4.1.11 und 4.1.12 ATV
 umgehend, mindestens jedoch einmal wöchentlich.
Alternativ zum Abfahren ist das Entsorgen in
 geeignete, auf der Baustelle vorgehaltene
Abfallbehälter des Auftragnehmers zulässig. Es ist die
 Sorgfaltspflicht des AN, dass keine unbefugten Abfälle
in die Container gefüllt werden.

 Für sämtliche Entsorgungen, die gemäß LV zu erbringen
sind, sind entsprechende Entsorgungsnachweise vorzulegen.

10.0 EIGNUNGS- UND GÜTENACHWEISE, PRÜFUNGEN:

 Vor Einbau der jeweiligen Bauteile hat der AN alle
erforderlichen Nachweise,  Werksbescheinigungen, Übereinstimmungszertifikate,
Prüfprotokolle, Zulassungen etc. zu den
 einzubauenden Systemen und Materialien der
Objektüberwachung zu übergeben.

11.0 AUFMASS UND ABRECHNUNG:

 Aufmaß und Abrechnung ist baubegleitend vorzunehmen.
Rechnungen sind grundsätzlich zu
 belegen. Im Aufmaß sind nur gemeinsam vor Ort
festgestellte Leistungen festzuhalten, die nicht
 aus Zeichnung zu ermitteln sind. Der AN hat mit der
örtlichen Bauleitung die später nicht mehr
 oder nur schwer feststellbaren Leistungen sofort und
gemeinsam aufzumessen.
 Erfolgt keine oder eine verspätete Mitteilung an die
Bauleitung, ist mit der Ablehnung der
 Anerkennung dieser Leistung zu rechnen.

12.0 VORLAGE DER RECHNUNGEN

 Alle Rechnungen sind 1-fach in Papierform
einzureichen. Den Rechnungen sind alle
 Abrechnungsgrundlagen und Abrechnungspläne beizulegen.

 Rechnungen die ungeordnet und unvollständig
eingereicht werden, gehen unverzüglich als nicht
 prüfbar an den AN zurück. Die zum Nachweis von Art und
Umfang der Leistung erforderlichen
 Mengenberechnungen, Zeichnungen und andere Belege sind
beizufügen.

 Rechnungen müssen der Gliederung gemäß LV entsprechen
und kumulativ gestellt werden.
 Jedes Bauteil (C1, C2 und E) ist gesondert abzurechnen
und somit ist für jedes Bauteil eine
 gesonderte Rechnung zu stellen.
 Dies gilt auch für Nachträge, Regieberichte etc., die
ebenfalls dem entsprechenden Bauteil
 zugeordnet werden müssen.
 Es sind Abschnittssummen zu bilden. Die Rechnungen
müssen den Ausführungszeitraum der
 Leistung enthalten.
 Sämtliche Nachweise bzgl. der Massenermittlung, wie
z.B. Lieferscheine, Wiegescheine, Aufmasse,
 Zeichnungen usw. müssen beiliegen.

13.0 BAUSTELLE / BAUSTELLENBESPRECHUNG:

 Auf der Baustelle muss ständig eine weisungsbefugte
fachlich qualifizierte deutsch sprechende
 Aufsichtsperson des AN anwesend sein.
 Die Aufsichtsführenden von ggf. eingesetzten
Nachunternehmern haben ebenfalls deutschsprachig
 zu sein.

 Die Gesamtmaßnahme wird durch Einzelgewerke parallel
ausgeführt.
 Der hierfür notwendige interne Koordinationsaufwand in
Abstimmung mit der Bauleitung des AG
 ist zu berücksichtigen und in die EP einzurechnen.
 Der AN verpflichtet sich zu den wöchentlichen
Baustellen-JF-Terminen, die der AG regelmäßig
 durchführt, einen bevollmächtigten Vertreter zu
entsenden.

 Die Fachbauleitung im Sinne der BayBO obliegt dem AN.

14.0 ÜBERGABE VON AUSFÜHRUNGSZEICHNUNGEN

 Die Ausführungszeichnungen gemäß § 3 Abs. 1 VOB/B
werden vom Auftraggeber grundsätzlich nur
 mehr in digitaler Form unentgeltlich an den
Auftragnehmer übergeben.
 Hierzu wird der AG eine digitale Austauschplattform
bereitstellen.
 Kopien oder Ausdrücke in Papierform sind vom AN auf
eigene Kosten bei Bedarf zu erstellen.
 Der AN hat entsprechend dem Baufortschritt, dem AG den
Zeitpunkt, zu dem er die nach dem
 Vertrag vom AG zu liefernden Unterlagen benötigt, so
frühzeitig anzugeben (mind. 20 Werktage),
 dass die Übergabe durch den AG rechtzeitig erfolgen
kann.

15.0 BAUSTELLENEINRICHTUNG

 Einrichten, Vorhalten und Räumen der
Baustelleneinrichtung über die Leistungszeit, die für
die
 Erbringung der eigenen Leistungen notwendig sind, sind
Nebenleistungen und werden, wenn
 nichts anderes angegeben, nicht gesondert vergütet.

 Abbau der Baustelleneinrichtung:
 Der AG ist über den beabsichtigten Abbau der BE oder
von wesentlichen Teilen derselben zu
 informieren.
 Nicht mehr benötigte Teile der BE sind unverzüglich zu
entfernen.
 Das dafür benötigte Gelände bzw. die genutzten
baulichen Anlagen und Gebäude sind in den
 ursprünglichen Zustand zu setzen, soweit technisch
möglich und falls nicht anders vereinbart.

16.0 ARBEITSZEITEN

 An Sonn- und Feiertagen darf nur mit schriftlicher
Zustimmung des Auftraggebers
 gearbeitet werden.

 Prüfungszeitraum  an der Mittel- und Realschule
 Während des Prüfungszeitraumes (ca. 20
Tage/Kalenderjahr) sind keine lärmmintensiven Arbeiten
 zulässig. Die Arbeiten sind mit der örtlichen
Bauleitung frühzeitig abzustimmen.

 Gesonderte Regelungen durch die Gemeinde sind zu
beachten.
 Auf Anwohner ist Rücksicht zu nehmen.

17.0 BAUSTELLENORDNUNG

 Auf der Baustelle gilt ein generelles Alkohol-,
Drogen- und Rauchverbot. Das Rauchen ist generell
 untersagt, selbst wenn es sich dabei um unbewohnte
Gebäudeteile handelt.
 Sicherheits- und Gesundheitsschutz gemäß SIGE-Plan.
 Die Arbeiten sind mit dem bestellten SiGeKo im Vorfeld
abzustimmen.
 Innerhalb von 14 Tagen nach Auftragserteilung ist dem
Bauherrn bzw. dem Sicherheitskoordinator
 eine Gefährdungsbeurteilung / Gefährdungsdokumentation
zu übergeben. Spätestens bei Arbeitsbeginn sind die erforderlichen Ersthelfer zu benennen.

 Der AN hat die Forderungen und Auflagen des SiGeKo zu
beachten und seinen Anordnungen
 zwingend Folge zu leisten.

18.0 UNTERBRECHUNGSKLAUSEL, GEPLANTE UNTERBRECHUNGEN

 Sollten im Zuge der Bauarbeiten planmäßige
Unterbrechungen oder Abschaltungen im Bereich der
 Ver- und Entsorgung sowie der Fernmeldeleitungen nötig
sein, hat der Auftragnehmer diese
 grundsätzlich 2 Werktage vorher über die Bauleitung
schriftlich zu beantragen. Die Abschaltungen
 dürfen nur nach Genehmigung vorgenommen werden.

19.0 BESCHÄDIGUNG VON VORHANDENEN VER- UND
ENTSORGUNGSLEITUNGEN

 Beschädigungen durch den Auftragnehmer sind
unverzüglich dem Auftraggeber mitzuteilen.

20.0 BAUTAGESBERICHTE

 Der Auftragnehmer hat Bautagesberichte zu führen und
dem Auftraggeber/Bauleitung wöchentlich
 zu übergeben. Sie müssen alle Angaben enthalten, die
für die Ausführung und Abrechnung des
 Auftrages von Bedeutung sein können.

 Dies sind insbesondere:
 - Wetter, Temperaturen
 - Anzahl und Qualifikation der auf der Baustelle
beschäftigten Arbeitskräfte
 - Anzahl und Art der eingesetzten Großgeräte sowie
deren Zu- und Abgang
 - Anlieferung von Hauptbaustoffen
 - Art, Umfang und Ort der geleisteten Arbeiten mit den
wesentlichen Angaben über den
  Baufortschritt (Beginn und Ende von Leistungen
größeren Umfanges, Betonierungszeiten und
  dergleichen)
 - Behinderung und Unterbrechung der Ausführung
 - Arbeitseinstellung mit Angaben der Gründe
 - Unfälle und sonstige wichtige Vorkommnisse

 Angaben des Architekten bzw. der Bauleitung, die von
den Plänen abweichen  bzw. nicht genau
 dem Leistungsbeschrieb entsprechen, sind in den
Berichten zu vermerken und bestätigen zu
 lassen.

 Die Bautagesberichte sind bei wichtigen Vorkommnissen
mit einer Digitalfoto-Dokumentation zu
 ergänzen.

21.0 SAUBERHALTUNG DER BAUSTELLE UND TRANSPORTWEGE

 Der Auftragnehmer darf für den Transport und die
Lagerung von Materialien und Geräten nur die
 dafür freigegebenen Straßen und Plätze benutzen und
hat sie bei Verschmutzung unverzüglich, je
 nach Erfordernis zu säubern. Dies hat, falls
erforderlich, mehrmals am Tag zu erfolgen. D
 Die Baustelle, sowie Lager- und Arbeitsplätze sind in
einem ordentlichen Zustand zu halten.

22.0 FEINREINIGUNG

 Für die Vorabnahme und die Abnahme der Leistungen ist
jeweils eine Feinreinigung durchzuführen.

23.0 DOKUMENTATION

 Die vollständige Dokumentation ist 1-fach in Papier
und digital zu übergeben.
 Diese beinhaltet folgende Dokumente:

 - Bestands- und Abrechnungspläne für sämtliche
Bauteile
 - Statische Nachweise
 - Prüfprotokolle
 - Technische Dokumentation aller Bauteile
 - Fotodokumentation der Bauteile
 - Abnahmeprotokolle
 - Lieferscheine
 - Übereinstimmungszertifikate
 - bauaufsichtliche Zulassungen / Prüfzeugnisse
 - Produktdatenblätter
 - Fachunternehmererklärungen
 - Bautagebuch (Bautagesberichte)

24.0 BESONDERER HINWEIS

 Vor Beginn der Arbeiten bzw. vor der Auslösung von
Bestellungen zur Materialdisposition ist mit
 der Bauleitung Kontakt aufzunehmen und anhand einer
Baueinweisung der exakte Auftragsumfang
 abzugrenzen.
 Zur Wahrung der im Bauzeitenplan festgeschriebenen
Ausführungsfristen ist für diesen
 Einweisungstermin vom AN eigenverantwortlich und
rechtzeitig, insbesondere im Hinblick auf
 aktuelle Lieferzeiten bei der Bauleitung anzufragen.

*Hinweis*
Zusätzliche Technische Vertragsbedingungen

Gewerk:  Einbau-Sportgeräte

1. Richtsysteme

Im Leistungsverzeichnis sind keine Richtsysteme bzw.
Fabrikate angegeben, die z.B. für einen bestimmten
Qualitätsstandard und dgl. stehen. Als allgemeiner
Qualitätsstandard wird das Fabrikat Benz vorgeschlagen.
Es dürfen grundsätzlich auch andere gleichwertige
Fabrikate / Systeme angeboten werden, soweit die
geforderten Qualitätsmerkmale nachgewiesen werden. Die
Gleichwertigkeit der angebotenen
Leistungen/Fabrikate/Systeme ist durch Prüfzeugnisse;
Materialmuster etc zu belegen.

2.0 Angaben zum Gewerk Sportgeräte

Die Ausführungen der vertraglichen Leistungen hat in
Übereinstimmung mit den allgemeinen Vertragsbedingungen
(VOB), den DIN Normen, den Fachregeln der Verbände, den
Verordnungen der Behörden sowie den Hinweisen der
Werkstofflieferanten zu erfolgen. Sie gelten
vollinhaltlich als Ergänzung der Leistungsbeschreibung.

Folgende Leistungen sind mit den Einheitspreisen
abgegolten:

2.1 DIN- und DIN-EN-Normen, Richtlinien und
Bestimmungen
Für nachstehende beschriebene Leistungen gelten die
einschlägigen Normen, und Vorschriften, Richtlinien und
Bestimmungen in gültiger Fassung, insbesondere die
jeweiligen Vorschriften der Sportverbände soweit im LV
speziell benannt wurden. Unfall- und
Gebrauchssicherheit der gelieferten Geräte ist zu
gewährleisten, gemäß den Anforderungen des BUK (GUV).

Die Richtlinien der DIN bzw. DIN-EN-Geräte-Normen und
die technischen Vorschriften der
Sportstätten-Richtlinien sind einzuhalten, insbesondere
ist die DIN 18032 Teil 6 für den Einbau der Geräte zu
beachten.

2.2. Geräte

Bei Geräten mit GS-Prüfzeichen, oder nach
Sport-Fachverbandsregeln verlangten, zertifizierten
Geräten (z.B. FIG zertifizierte Geräte) sind die
entsprechenden Urkunden für die Erteilung des
Prüfzeichens
bei Angebotsabgabe vorzulegen.

Es muss über ein Fertigungsstätten-Zertifikat
nachgewiesen werden, dass eine Qualitätskontrolle für
in Deutschland zertifizierte Produkte vorhanden ist und
angewendet wird.

Die Qualität und Ausführung der angebotenen Geräte ist
durch geeignetes, technisches Katalogmaterial, sowie
technische Produktdatenblätter zu belegen.

Nach BKartA, Beschl. V. 18.2.2016 - VK 2-137/15 ist es
zulässig patentierte Produkte einer Firma in die
Ausschreibung aufzunehmen, wenn nur diese Produkte
bestimmte vom Bauherrn gewünschte Eigenschaften
bezüglich vielseitiger Einsatzmöglichkeit und/oder
besonderer Nutzer- und Bedienungsfreundlichkeit
aufweist.Eine wettbewerbsverengende Wirkung ist dann
grundsätzlich hinzunehmen (OLG Düsseldorf, Beschl. V.
01.08.2012 - VII Verg 10/12).

Im Leistungsverzeichnis sind die entsprechenden
Artikelnummern und der jeweilige Hersteller an der
dafür vorgesehen Stelle einzutragen, oder eine
Auflistung mit LV-Positionierung und den entsprechenden
Artikelnummern und Herstellerangaben beizufügen.

2.3 Leistungsumfang

Der Bieter hat die Leistung im eigenen Betrieb
auszuführen. Zum Nachweis dass er dazu in der Lage ist,
hat der AN den Unterlagen ein gültiges Zertifikat
"Fertigungsstätte" beizufügen. Die Beteiligung von Nach
- und/oder Subunternehmern bedarf der ausdrücklichen
Zustimmung des Auftraggebers

Die angebotene Leistung umfasst die Lieferung frei
Baustelle, Abladen, Vertragen und komplette Montage.
Die Geräte sind auszupacken und im zusammengebauten
Zustand zur Abnahme zu übergeben. Teilmontage für
Einbaugeräte erfolgt als "Vormontage" zu einem
gesonderten, vorgezogenem Zeitpunkt.
Mit einzukalkulieren ist ferner das erforderliche
Montagematerial und der Abtransport sowie die
Entsorgung sämtlicher Verpackungsmaterialien von der
Baustelle.
Weiterhin sind alle Positionen als fix und fertige
Leistung anzubieten einschließlich aller erforderlichen
Nebenarbeiten. Dies ist bei der Kalkulation der
Einheitspreise zu berücksichtigen.

Sportgeräte-Einbaupläne und Fertigungszeichnungen sind
zu erstellen und dem AG nach Auftragserteilung 14 Tage
nach technischer Klärung 2-fach, zur Genehmigung
vorzulegen. Ein- und Anbauten von Unterkonstruktionen
sind mit dem Architekten und/oder der Bauleitung vorher
zu klären und abzustimmen.

Leistungen, die nicht im Leistungsverzeichnis enthalten
sind, aber zur vollständigen Erbringung der
Gesamtleistung erforderlich sind, hat der Bieter
umgehend nach Feststellung schriftlich mitzuteilen.

Ist bereits aus dem Leistungsverzeichnis ersichtlich,
dass zur Erbringung der Leistung zusätzliche Leistungen
erforderlich sind, ist im Begleitschreiben  zu dieser
Ausschreibung auf die Art der Leistung und auf die zu
erwartenden Kosten hinzuweisen.

Für einzelne Leistungspositionen geforderte
Einheitspreise dürfen im Sinne von §13 Abs.1 Nr.3 VOB/A
nicht auf verschieden Einheitspreise oder andere
Leistungspositionen verteilt werden. Angebote bei denen
der Bieter Einheitspreise in "Mischkalkulationen"
umlegt werden gemäß $16 Abs.1, Nr.1 c) VOB/A
grundsätzlich von der Wertung ausgeschlossen.

2.4 Oberflächen

Die Leistung erhält die fix- und fertige
Oberflächenbehandlung zur Lackierung der Stahlteile der
 Wand- und Deckengeräte im Farbton aus der RAL-Tabelle
nach Angabe des Bauherrn. Stahlteile werden vor der
Lackierung fachgerecht gereinigt und entfettet.
Beschichtung  erfolgt mit eisenphosphatierter
zweikomponenten Grundierung und 2K-Decklack. Keine
Pulverbeschichtung, weil diese eine einwandfreie
farbidentische Reparatur von Schäden vor Ort nicht
zulässt. Alle Befestigungsteile wie Schrauben, Muttern,
Adapterteile und Gleitlager sind mit galvanisch
verzinkter Oberfläche zu liefern.

2.5 Montage

Die Montage hat (bei mehreren Hallen je Objekt gilt
dies für die einzelne Halle) in 2 Abschnitten als Vor-
und Endmontage zu erfolgen. Die Vormontage umfasst den
Einbau der Bodenhülsen, Ankerhaken und sonstige
Einbauteile, soweit diese nicht aus baulichen Gründen
bereits vorab eingesetzt werden.
Das dazu benötigte Einbaumaterial wie Sand, Zement,
Wasser etc, ist vom AN  eigenverantwortlich
mitzuliefern  bzw. zu organisieren.

Das Einbauen der Deckelrahmen sowie das Belegen der
Deckel mit dem Sportboden-Oberbelag der Sporthalle
erfolgt bauseitig (im Gewerk Sportboden).

Die Endmontage umfasst die Lieferung und Montage der
Geräte bis zu funktionsfähigen Übergabe. Sämtliche
Kleinteile für Verbindungen und Unterkonstruktion, die
Befestigungsmittel sowie sonstiges erforderliches
Zubehör sind in die Einheitspreise einzurechnen.

Es werden nur Angebote von Firmen gewertet, die
Montagen mit firmeneigenen und geschulten Monteuren
durchführen, welche nach der vorgegebenen
Qualitätssicherung (RAL GZ-945) zulässig sind.
Angebote ohne geeigneten Nachweis können nicht gewertet
werden.
(Dokumentation jährlicher Schulungsmaßnahmen ist auf
Nachfrage einzureichen)

2.6 Baustelle

Der Bieter hat vor Abgabe des Angebotes die Zuliefer-
und Montagebedingungen vor Ort zu prüfen und ggf.
erforderlichen, besonderen Aufwand im Angebot zu
berücksichtigen.

2.7 Angaben des Bieters

Als Planungsgrundlage wird als Leitfabrikat "BENZ"
vorgeschlagen.

Dem Bieter ist freigestellt, zu den ausgeschriebenen
Produkten technisch, gestalterisch und funktionell
gleichwertige Konstruktionen anzubieten.

Aus Gründen der Gewährleistung sowie einer umfassenden
Kompatibilität auch in gestalterischer Hinsicht und zur
Minimierung des Wartungsaufwandes im späteren Betrieb
sind alle Sportgeräte und Konstruktionen von ein und
demselben Systemhersteller anzubieten.
Zur Prüfung der Gleichwertigkeit der angebotenen mit
der vorgegebenen Konstruktion sind Detailzeichnungen
aller betreffenden Punkte, Muster und
System-Prüfzeugnisse auf Verlangen vorzulegen.

### Titel 01 Hülsenreck-Einrichtung DIN EN 12197 Typ 1

*Hinweis*
Dem Bieter ist freigestellt, zu den ausgeschriebenen
Produkten technisch, gestalterisch und funktionell
gleichwertige Konstruktionen anzubieten.

Aus Gründen der Gewährleistung sowie einer umfassenden
Kompatibilität auch in gestalterischer Hinsicht und zur
Minimierung des Wartungsaufwandes im späteren Betrieb
sind alle Sportgeräte und Konstruktionen von ein und
demselben Systemhersteller anzubieten.

Sportgerät:  Hülsenreck
Fabrikat:  z.B. Benz oder gleichwertig.

Fabrikat:
......................................................
.....

Typbezeichnung/Artikel-Nr.:
......................................................
.....

**01.1 Bodenhülse Edelstahl für Hülsenrecksäule**
Bodenhülse für Hülsenreck aus Edelstahl zum
Einbetonieren absolut rostfrei. Rundrohr ca. 110x500x4
mm. Passend für Hülsenrecksäule mit mechanischer
Klemmung. Hülse außen bituminiert und unten mit dicht
verschweißtem Deckel.
GS-Prüfzeichen.
Menge: 12,000 St

**01.2 Verstärkungsrahmen 100mm**
Verstärkungsrahmen Aufsatzring 5 mm dick, mit
Stahlarmierung Höhe 100 mm und Flansch zum Aufdübeln
auf die Rohdecke. Zur zusätzlichen Abstützung der
Bodenhülse bei Fußbodenaufbau 150-190 mm.Für
Bodenaussparung bis 250 mm Durchmesser.
Oberfläche verzinkt.
Menge: 12,000 St

**01.3 Beton/Estrich für Bodenhülseneinbau**
Beton/Estrich für Bodenhülseneinbau liefern und
verarbeiten.
Menge: 12,000 St

**01.4 Hülsenrecksäulen ALU, manuell. Klemmung, DIN EN 12197, zusätzl. Bohrungen**
Hülsenrecksäule mit Reckstangenaufnahme in Längs- und
Querrichtung DIN EN 12197 Typ 1, Aluminium-Rundrohr
102x6mm, sehr stabile Säule bei ca. 18 kg Gewicht. Die
Säule ist doppelt gebohrt. Dadurch ist eine
quadratische Anordnung der Recksäulen möglich.
Einschließlich Aufstieg und Aushebegriff sowie
mechanischer Klemmvorrichtung. Verstellmöglichkeit 80 -
260cm in Stufen von 10cm. Beide Säulenenden mit
bodenschonenden Abschlusskappen versehen, OHNE
Bodenhülsen.
GS-Prüfzeichen.
Menge: 6,000 St

**01.5 Hülsenreckstange**
Reckstange aus nichtrostendem Stahl Ø=28mm,vergütet auf
1400 N/qmm, Oberfläche poliert, beidseitig Reckgabel
aus Temperguß, für Hülsenreck, ohne Reck- stecker.
GS-Prüfzeichen.
Menge: 6,000 St

**01.6 Ablagevorrichtung für 8 Stk Reckstecker**
Ablage für Reckstecker. Montage am Transportwagen.
Aus Stahl verzinkt für maximal 8 Stecker.
Menge: 2,000 St

**01.7 Reckstecker m.elastischer Klemmung (2 Stk pro Stange)**
Reckstecker mit integrierter elastischer Klemmung.
Kein Verschrauben als zusätzliche Sicherung
erforderlich, dadurch äußerst bedien- und
wartungsfreundlich. Die Reckstange ist klapperfrei und
fest mit der Säule verbunden.
Für Hülsenreck und Versenkreck.
Menge: 12,000 St

**01.8 Ablagevorrichtung für 4-5 H-Säulen + 3-4 H-Stangen**
Ablagevorrichtung aus verzinktem Stahl, für bis zu 14
Säulen oder sonstige Geräte 1 Satz = 2 Konsolen.
Auflagen mit Kunststoffbelag gepolstert.
Menge: 1,000 Satz

**01.9 Recksäulenadapter mit beidseitigem Ring**
Recksäulenadapter mit Ring zum Einhängen von Seilen,
Kletter- netzen etc.
Menge: 4,000 St

**01.10 Transportwagen für 10 Reck- oder Spielsäulen**
Transportwagen für bis zu 10 Reck- oder Spielsäulen
Stahl, lackiert, Untergestell aus Quadratrohr 60 x 60
mm, mit 4 Stück kugelgelagerten Doppellenkrollen
Durchmesser 75 mm. Ablagevorrichtung aus Quadratrohr 50
x 50 mm, Höhe ca. 1450 mm, Auf einer Seite mit 5 Paar
L-förmigen Auflagebügeln zum waagerechten Lagern von
bis zu 10 Säulen für Volleyball, Badminton,
Spielsäulen, Tennis oder Faustball. Auf der Gegenseite
mit 3 Halterungen zum Aufhängen von Netzbügeln für
Spielnetze.

Abmessung BxLxH ca. 880x1340x1450 mm.
Menge: 1,000 St

### Titel 02 Sprossenwand-Einrichtung

*Hinweis*
Dem Bieter ist freigestellt, zu den ausgeschriebenen
Produkten technisch, gestalterisch und funktionell
gleichwertige Konstruktionen anzubieten.

Aus Gründen der Gewährleistung sowie einer umfassenden
Kompatibilität auch in gestalterischer Hinsicht und zur
Minimierung des Wartungsaufwandes im späteren Betrieb
sind alle Sportgeräte und Konstruktionen von ein und
demselben Systemhersteller anzubieten.

Sportgerät:  Sprossenwand

Fabrikat:  z.B. Benz oder gleichwertig.

Fabrikat:
......................................................
.....

Typbezeichnung/Artikel-Nr.:
......................................................
.....

**02.1 Bodenhülse Sprossenwand**
Bodenhülse für Sprossenwand aus Edelstahl zum
Einbetonieren absolut rostfrei. Rundrohr 86x300x4 mm.
Passend für Feststellsäule der Sprossenwand mit
Konusklemmung. Hülse außen bituminiert und unten mit
dicht verschweißtem Deckel. mit sicher wirkendem Konus,
absolut rostfrei.
GS-Prüfzeichen.
Menge: 4,000 St

**02.2 Verstärkungsrahmen 100mm**
Verstärkungsrahmen Aufsatzring 5 mm dick, mit
Stahlarmierung Höhe 100 mm und Flansch zum Aufdübeln
auf die Rohdecke. Zur zusätzlichen Abstützung der
Bodenhülse bei Fußbodenaufbau 150-190 mm.Für
Bodenaussparung bis 250 mm Durchmesser.
Oberfläche verzinkt.
Menge: 4,000 St

**02.3 Beton/Estrich für Bodenhülseneinbau**
Beton/Estrich für Bodenhülseneinbau liefern und
verarbeiten.
Menge: 4,000 St

**02.4 Schwedische Sprossenwand DIN EN 12346 schwenkbar rechts**
Schwedische Sprossenwand nach rechts schwenkbar,
DIN EN 12346 Doppelfeld,
Abmessung: 200 x 260 cm,
Wangen aus astfreiem Kiefernholz, 16 ovale Sprossen aus
zähem Eschenholz, davon zwei vorgelagert, alle Sprossen
einzeln in den Wangen verschraubt.
Gerät arretiert sich durch leichtgängiges
Federbolzenelement selbsttätig.. Kein Einhängen und
Anheben in Riegel, Haken, etc. erforderlich. Mit an den
Wangen angebrachten Transporträdern zum schwenken.
Stahlrundrohr-Feststellsäule verzinkt, mit sicher
wirkender Konusführung. Die Feststellsäule wird im
Ruhezustand mittels Bajonettverschluss gehalten. Ein
Griff ermöglicht leichtes Ausheben Säule aus der
Bodenhülse. Ohne Bodenhülse.
GS- Prüfzeichen.
Menge: 2,000 St

**02.5 Schwedische Sprossenwand DIN EN 12346 schwenkbar links**
Schwedische Sprossenwand nach links schwenkbar,
DIN EN 12346 Doppelfeld,
Abmessung: 200 x 260 cm,
Wangen aus astfreiem Kiefernholz, 16 ovale Sprossen aus
zähem Eschenholz, davon zwei vorgelagert, alle Sprossen
einzeln in den Wangen verschraubt.
Gerät arretiert sich durch leichtgängiges
Federbolzenelement selbsttätig.. Kein Einhängen und
Anheben in Riegel, Haken, etc. erforderlich. Mit an den
Wangen angebrachten Transporträdern zum schwenken.
Stahlrundrohr-Feststellsäule verzinkt, mit sicher
wirkender Konusführung. Die Feststellsäule wird im
Ruhezustand mittels Bajonettverschluss gehalten. Ein
Griff ermöglicht leichtes Ausheben Säule aus der
Bodenhülse. Ohne Bodenhülse.
GS- Prüfzeichen.
Menge: 2,000 St

**02.6 Sprossenwandbefestigungseisen Vario für Prallwandaufbau 55 - 115 mm**
Befestigungseisen für Sprossenwand schwenkbar,
kompletter Satz, individuell justierbar von 55 bis
115mm, in Standardausführung zum Dübeln.
Menge: 4,000 St

**02.7 Prallschutzmatte GELB z. Einhängen in Doppelfeld-Sprossenwand**
Prallschutz/Turnmatte 182x95x8 cm mit gelbem Bezug. Zur
kombinierbaren Anwendung als Prallschutz an
Doppelfeld-Sprossenwand zum Einhängen oder als
Turnmatte. Leichtschaumkern mit Planenstoff und
rutschhemmendem Waffelboden. Hinweis: 2 Stück für eine
Doppelfeldsprossenwand nötig.
Menge: 8,000 St

### Titel 03 Multischaukelanlage DIN EN 12655

*Hinweis*
Dem Bieter ist freigestellt, zu den ausgeschriebenen
Produkten technisch, gestalterisch und funktionell
gleichwertige Konstruktionen anzubieten.

Aus Gründen der Gewährleistung sowie einer umfassenden
Kompatibilität auch in gestalterischer Hinsicht und zur
Minimierung des Wartungsaufwandes im späteren Betrieb
sind alle Sportgeräte und Konstruktionen von ein und
demselben Systemhersteller anzubieten.

Sportgerät:  Multischaukelanlage

Fabrikat:  z.B. Benz oder gleichwertig.

Fabrikat:
......................................................
.....

Typbezeichnung/Artikel-Nr.:
......................................................
.....

**03.1 Multischaukelanlage**
Ringeanlage multifunktionell EN 12655, DIN N7905, EN
913 Nutzlast je Seilpaar 1000kp. Vielseitig einsetzbar.
Bestehend aus: 1 Paar Spezialseile, Länge bis 25m, 2
eingespleisste Seilkauschen, 2 Seilführungstrompeten
aus galvanisch verzinktem Stahl, für Schwingmöglichkeit
in alle Richtungen, 2 Seilklemmen mit Montageplatte, 1
Seil-Sicherungsbügel.
Mit GS Prüfzeichen.
Menge: 8,000 St

**03.2 Ablenkrolle für 4 Pa. Multischaukeln Deckenbefestigung.**
Ablenkrolle Zur Deckenbefestigung. Für 8 St.
Schaukelseile mit 8 Seilrollen aus
Kunststoff,Durchmesser 105 mm und sämtlichem
Befestigungsmaterial.
Mit GS Prüfzeichen.
Menge: 2,000 St

**03.3 Multi-Deckenbefestigung Umklammerung für Ablenkrolle**
Direktbefestigung für Deckengeräte Ablenkrolle zur
Umklammerung
Menge: 2,000 St

**03.4 Rohrträger starr für 4 Pa. Multischaukeln**
Rohrträger für Ringeanlage vierfach Rechteckrohr
120x80x3mm, Länge bis 6000mm. Komplett mit 2
Druckstreben, Stahlseilverspannung, Auflagebügel zu
Wandbefestigung, 4 Satz Halter für
Seilführungstrompeten und allen Befestigungsteilen zur
Aufnahme der Lasten nach DIN EN 12655. Montage an
bauseitige Deckenkonstruktion gemäß DIN 18032 Teil 6.
Mit GS Prüfzeichen.
Menge: 2,000 St

**03.5 Zulage für Rohrträger (bei Länge > 6 m)**
Verlängerter Rohrträger für Multischaukel, Überlänge 3
m (Trägerlänge 9m)
Menge: 2,000 St

**03.6 Seilumlenkung für Multischaukel**
Seilumlenkung für Multischaukel bis 4-fach
Prallwandaufbau von 204 - 252 mm
Menge: 2,000 St

**03.7 Wandbefestigung für max 1 Paar Multifeststeller**
Multi-Wandbefestigung für max. 1 Stück
Multischaukel-Doppelseilfeststeller bei Wandaufbau.

Fabrikat: z.B. Benz oder gleichwertig.
Menge: 8,000 St

**03.8 Aufwickelvorrichtung Multischaukelseile**
Aufwickelvorrichtung Für Schaukelseile oder Abzugsseil.
Verzinkter Flachstahl mit gekanteten Enden zum
Aufwickeln der Seile.
Mit GS Prüfzeichen.
Menge: 8,000 St

**03.9 Bodenplatte mit Einhänge-Öse zum Aufdübeln**
Bodenplatte aus Stahl mit aufgeschweißter Öse. Zum
Dübeln auf Rohfußboden.
Zugraft (F=8000N)
Menge: 8,000 St

**03.10 Multi-Schaukelringe**
Multi-Schaukelringe-Set Schichtholz mit eingenähtem
hochfesten Gurtband Länge 100 cm, Sicherheitskarabiner
mit Schraubverschluß-Sicherung ,1 Paar.
Menge: 8,000 Satz

**03.11 Beschwerungsgewicht für Multischaukel**
Beschwerungsgewicht 625 g Kugelförmig, zur Beschwerung
der Schaukelseile, damit sich diese selbstständig
Absenken.
Menge: 16,000 St

**03.12 Gewichtssack für Multischaukel**
Gewichtssack f.Multischaukel Sandgefüllter PVC-Sack mit
Öse, zum Einhängen an die Kauschen.
Menge: 16,000 St

**03.13 Auflegestange 4,0 m**
Auflegestange aus Metall, 4,00m mit Magnetsicherung.
Zum Ein- und Aushängen von Kunstturnringen oder zum
Herunterziehen von Schaukelseilen.
Menge: 1,000 St

### Titel 04 Zubehör zur Multischaukel DIN EN 12655

*Hinweis*
Dem Bieter ist freigestellt, zu den ausgeschriebenen
Produkten technisch, gestalterisch und funktionell
gleichwertige Konstruktionen anzubieten.

Aus Gründen der Gewährleistung sowie einer umfassenden
Kompatibilität auch in gestalterischer Hinsicht und zur
Minimierung des Wartungsaufwandes im späteren Betrieb
sind alle Sportgeräte und Konstruktionen von ein und
demselben Systemhersteller anzubieten.

Sportgerät:  Zubehör Multischaukel

Fabrikat:  z.B. Benz oder gleichwertig.

Fabrikat:
......................................................
.....

Typbezeichnung/Artikel-Nr.:
......................................................
.....

**04.1 Trapezstange aus Stahl Länge 75 cm für Multischaukel, rot**
Trapezstange lang, aus Stahlrundrohr Durchmesser 38 mm,
Länge 75 cm, rot pulverbeschichtet. Mit 4 St. fest
angeschweißten Ösen zum Einhängen in
Multischaukelanlage.
Menge: 2,000 St

**04.2 Kletternetz 300x250 cm, Maschenw. 25 cm, m.**
Kletternetz 2500 x 3000mm, multifiles Polypropylenseil
Durchmesser 25mm, orange, Maschenweite 25mm. Im
Kletternetz mit Flechtknotenverbindung. Randeinfassung
mit Edelstahlpressklemmen. GS-Prüfzeichen.
Menge: 1,000 St

**04.3 Klettertau aus Langhanf, Länge 5,00 m, 32 mm**
Klettertau Länge 5,00 m aus Langhanf, Ø=32mm, oben mit
Stahlring verzinkt, unten mit eingegossenem
Kunststoffabschluß.
Menge: 8,000 St

**04.4 Schwingmatte für Multischaukel**
Schwingmatte, Leichtschaumplattform Leichtschaum mit
Gurtbändern und Stahlringen. Ermöglicht liegendes,
stehendes und sitzendes Schaukeln allein oder zu zweit.
Größe 33x100cm.
S-Prüfzeichen.
Menge: 1,000 St

**04.5 Kids-Punching und Schaukelball, Ø 450 mm, Seillänge 1200 mm**
Kids-Punching- & Schaukelball orange-rot Ø 450 mm,
Seillänge 1200 mm zur Förderung von Gleichgewichtssinn
und Konzentration. Für jedes Alter, zum Schaukeln,
Spielen oder im Therapiebereich. GS-Prüfzeichen.
Menge: 2,000 St

**04.6 Karabiner groß**
Feuerwehrkarabinerhaken 13x160mm zum einhängen von
Zubehörteilen in die Multischaukelanlage oder in
Rundschlingen.
Menge: 16,000 St

**04.7 Kunststoff Gerätewagen mit Zusatzfläche 126x69x137 cm, blau**
Kunststoff Gerätewagen mit Zusatzfläche 126x69x137 cm,
blau, sowie herausnehmbarem Innenfach, rostfrei mit
hohem Hygienestandard, Gewicht 30 kg, unfrei ab
Herstellerwerk.
Menge: 1,000 St

### Titel 05 Ballspiel - Einrichtung

*Hinweis*
Dem Bieter ist freigestellt, zu den ausgeschriebenen
Produkten technisch, gestalterisch und funktionell
gleichwertige Konstruktionen anzubieten.

Aus Gründen der Gewährleistung sowie einer umfassenden
Kompatibilität auch in gestalterischer Hinsicht und zur
Minimierung des Wartungsaufwandes im späteren Betrieb
sind alle Sportgeräte und Konstruktionen von ein und
demselben Systemhersteller anzubieten.

Sportgerät:  Ballspieleinrichtung

Fabrikat:  z.B. Benz oder gleichwertig.

Fabrikat:
......................................................
.....

Typbezeichnung/Artikel-Nr.:
......................................................
.....

**05.1 Bodenhülse Alu-Vierkant für Säule 80x80, dichtgeschweißt u. bituminiert**
Bodenhülse für Spielpfosten aus Aluminium-Profil
90x90x4 mm. Länge 300 mm. Zum einstellen von
Spielpfosten 80x80mm. Hülse außen bituminiert und unten
mit dicht verschweißtem Deckel. GS-Prüfzeichen.
Menge: 14,000 St

**05.2 Verstärkungsrahmen 100mm**
Verstärkungsrahmen Aufsatzring 5 mm dick, mit
Stahlarmierung Höhe 100 mm und Flansch zum Aufdübeln
auf die Rohdecke. Zur zusätzlichen Abstützung der
Bodenhülse bei Fußbodenaufbau 150-190 mm.Für
Bodenaussparung bis 250 mm Durchmesser.
Oberfläche verzinkt.
Menge: 14,000 St

**05.3 Beton/Estrich für Bodenhülseneinbau**
Beton/Estrich für Bodenhülseneinbau liefern und
verarbeiten.
Menge: 14,000 St

**05.4 Ablagevorrichtung für Netzpfosten / Recksäulen**
Ablagevorrichtung für Netzpfosten oder auch Recksäulen,
Reckstangen und sonstige Geräte. Oberfläche verzinkt,
Auflagen mit Kunststoffbelag. Maximale Traglast pro
Ausleger 40 kg.
Auf einen Ausleger passen 1 Paar Netzpfosten.

Verpackungseinheit:  1 Paar

Liefern und gebrauchsfertig montiert.
Menge: 10,000 Paar

**05.5 Saugheber aus Kunststoff Ø 120 mm,**
Saugheber 'Pumpfix' gelb, mit Kunststoffgriff, mit
starker Saugleistung, zum Ausheben der
Bodenabdeckungen.
Menge: 6,000 St

**05.6 Saugheber Vollgummi, Ø 80mm,**
Saugheber Vollgummi, Ø=80mm Tragkraft ca. 20kg.
Menge: 6,000 St

### Titel 06 Volleyballanlage DIN EN 1271

*Hinweis*
Dem Bieter ist freigestellt, zu den ausgeschriebenen
Produkten technisch, gestalterisch und funktionell
gleichwertige Konstruktionen anzubieten.

Aus Gründen der Gewährleistung sowie einer umfassenden
Kompatibilität auch in gestalterischer Hinsicht und zur
Minimierung des Wartungsaufwandes im späteren Betrieb
sind alle Sportgeräte und Konstruktionen von ein und
demselben Systemhersteller anzubieten.

Sportgerät:  Volleyballanlage

Fabrikat:  z.B. Benz oder gleichwertig.

Fabrikat:
......................................................
.....

Typbezeichnung/Artikel-Nr.:
......................................................
.....

**06.1 VB-Pfosten Alu, 80x80 mm, "QUICK + EASY" Spannseite**
Volleyball-Netzpfosten 'Quick+Easy'
Flaschenzug-Schnellspannvorichtung, Bedienung ohne
Kurbel, optimal für den Schulsport. Extralanger
Netzspannweg von 78 cm. Höhenverstellung und
Arretierung bei gespanntem Netz möglich. Starkwandig
dimensioniertes Alu-Profil 80x80mm. Säule Länge 2800mm.
Ohne Bodenhülse.
GS-Prüfzeichen.
Menge: 2,000 St

**06.2 VB-Pfosten Alu, 80x80 mm, "QUICK + EASY" -Einhängeseite**
Multipfosten 'Quick+Easy' Einhängeseite 80x80 mm,
silber eloxiert,Alu-Spezialprofil. Schnelles sicheres
Spannen der Netze, aufgeklebte Höhenskala für
Volleyball, Faustball, Indiaca,Prellball, etc.
Gesamtgewicht ca. 15 kg.
Mit GS-Zeichen, nach EN 1271 ohne Bodenhülse
Menge: 2,000 St

**06.3 VB-Mittelpfosten, Alu, 80 x 80, mit 3 beidseitigen verstellbaren Ringen**
Volleyballsäule als Mittelsäule aus
Aluminium-Spezialprofil 80x80mm, mit 2 beidseitigen
Einhängeösen auf höhenverstellbarem Überschub. Ohne
Bodenhülse.
Mit GS-Prüfzeichen.
Menge: 2,000 St

**06.4 Pfosten-Polster für Pfosten 80 x 80**
Säulen-Polster für Pfosten 80x80 mm,
C-Profil-Querschnitt mit Vorspannung. Einfache
Fixierung mit 3 Klettverschlüssen. Polsterhöhe 200 cm.
Durch die Vorspannung umschließt das Polster
selbsttätig die Säule.
Menge: 4,000 St

**06.5 Volleyball-Turniernetz DVV2, 4-Pkt.-Aufhängung, Kevlarseil, knotenlos 3 mm**
Volleyball-Turniernetz PZ I 3 mm,
Polyäthylen-Flechtleine schwarz,
Kevlar-Spannseil,Glasfaser- Polyester-Randverstärkung
und 6 Spannschnüre mit Schnellverschluß an den Ecken,
Netzlänge 9,50m,Höhe 1,00m,Spannseil: 11,70m.
Menge: 2,000 St

**06.6 Volleyball-Langnetz 25m, Kevlarseil, Polypropylen schwarz, knotenlos 2,3 mm**
Volleyball-Trainingsnetz 2,3mm stark aus Polypropylen,
knotenlos. Oben mit Gurtband. Netzlänge 25 m für
Pfostenabstand 26,20 m. Länge des Kevlarseils:
Netzlänge + 2m. Farbe schwarz.
Menge: 2,000 St

**06.7 Volleyball-Netzantenne einteilig, DVV1**
Volleyball-Antennen DVV 1, aus Glasfiber, einteilig,
Länge 1,80 m, komplett mit Haltetasche, zur Befestigung
am Netz.
Menge: 2,000 Paar

**06.8 Netzaufwickelbügel**
Netzaufwickelbügel gebogener Rundstahl mit Holzgriff
zum Aufwickeln von Netzen.
Menge: 2,000 St

**06.9 Volleyball-Netzhöhen-Messlatte**
Volleyball-Netzhöhen-Messlatte Alu-Profil: 40x20 mm,
Höhe: 2,52 m, Höhenskala in 5 mm-Teil- ung. Verwendbar
auch als Messlatte für andere Schnur- oder Netzspiele.
Menge: 1,000 St

**06.10 Netzaufwickelwagen für Volleyball-Langnetze**
Netzaufwickelwagen aus Stahl, lackiert, für
Volleyballlangnetze. Dreibein, fahrbar mit 3
schwenkbaren Transportrollen.
Menge: 2,000 St

### Titel 07 Badmintonanlage DIN EN 1509

*Hinweis*
Dem Bieter ist freigestellt, zu den ausgeschriebenen
Produkten technisch, gestalterisch und funktionell
gleichwertige Konstruktionen anzubieten.

Aus Gründen der Gewährleistung sowie einer umfassenden
Kompatibilität auch in gestalterischer Hinsicht und zur
Minimierung des Wartungsaufwandes im späteren Betrieb
sind alle Sportgeräte und Konstruktionen von ein und
demselben Systemhersteller anzubieten.

Sportgerät:  Badmintonanlage

Fabrikat:  z.B. Benz oder gleichwertig.

Fabrikat:
......................................................
.....

Typbezeichnung/Artikel-Nr.:
......................................................
.....

**07.1 Badminton-Pfosten Mega**
Badminton-Pfosten DIN EN 1509, aus
Aluminium-Spezialprofil 80x80mm, mit höhenverstellbarer
24mm breiter Messing-Umlenkrolle, Schnellspann- und
Klemmeinrichtung.
Keine Kurbel-, oder Gurtbandspannung
Menge: 4,000 St

**07.2 Badminton-Mittelpfosten Mega**
Badminton-Mittelpfosten 'Mega' DIN EN 1509, aus
Aluminium-Spezialprofil 80x80mm, höhenverstellbar mit
auf einer Seite komplett innenliegender Spannmechanik.
Auf der Gegenseite mit aufgesetzter
korrosionsbeständiger Spannmechanik. Mit 24mm breiter
Messing-Umlenkrolle, Schnellspann- und
Klemmeinrichtung. Keine Kurbel-, oder Gurtbandspannung.
Ohne Bodenhülse.
Menge: 2,000 St

**07.3 Unterstützungspfosten freistehend für Badmintonsäulen**
Badmintonstützpfosten freistehend, Stahlfuß lackiert,
zur Abstützung des Spannseiles bei Gebrauch mehrerer
Netze nebeneinander.
Menge: 4,000 St

**07.4 Badminton-Netz (2 Netze auf einem Seil), Kevlarseil 15 m lang**
Badminton-Netzgarnitur 2-fach DIN EN 1509. 2 Netze
Maschenweite 18 mm, 1,6 mm starke Nylonschnur schwarz.
An der Netzoberkante mit 75 mm hoher Polypropylen-
Bandeinfassung. Aufgezogen auf einem 15 m langem
Kevlarspannseil.
Menge: 4,000 St

**07.5 Netzaufwickelwagen für Badminton-Netzgarnituren**
Netzaufwickelwagen aus Stahl, lackiert, für
Badminton-Netzgarnituren oder Volleyballlangnetze.
Dreibein, fahrbar mit 3 schwenkbaren Transportrollen.
Menge: 2,000 St

### Titel 08 Handballtore DIN EN 749

*Hinweis*
Dem Bieter ist freigestellt, zu den ausgeschriebenen
Produkten technisch, gestalterisch und funktionell
gleichwertige Konstruktionen anzubieten.

Aus Gründen der Gewährleistung sowie einer umfassenden
Kompatibilität auch in gestalterischer Hinsicht und zur
Minimierung des Wartungsaufwandes im späteren Betrieb
sind alle Sportgeräte und Konstruktionen von ein und
demselben Systemhersteller anzubieten.

Sportgerät:  Handballtore

Fabrikat:  z.B. Benz oder gleichwertig.

Fabrikat:
......................................................
.....

Typbezeichnung/Artikel-Nr.:
......................................................
.....

**08.1 Handballtor Alu, 1,00 m tief, klappbar, Torbügel lackiert, fest verschweisste Ecken**
Hallen-Handballtor Tortiefe 100 cm, vollverschweißte
Ecken DIN EN 749, IHF-zertifiziert 3x2m, Pfosten und
Latten aus Aluminium-Spezialprofil 8x8cm. Ein
kompletter Torrahmen mit vollverschweißten
Eckverbindungen, ohne Schraub- und Steckverbindungen.
Oberfläche eloxiert, schwarz lackierte Felder; keine
Folie. Komplett mit Abschlusskappen und Netzhaltern.
Mit anklappbaren lackierten Stahlnetzbügeln. Netz wird
frei zwischen den Netzbügeln aufgehängt und mit
Kunststoff- Netzhalter befestigt. 4
Boden-Befestigungslaschen zur Sicherung des Tores gegen
umkippen. GS-Prüfzeichen.
Menge: 4,000 St

**08.2 Handballtor Netzriegel Set für 2 Tore**
Handballtor Netzriegel Set für 2 Tore, 70 Stück
Netzriegel verpackt im Druckverschlußbeutel
Menge: 2,000 St

**08.3 Klettbinder zur Handballtor Netzbefestigung (10 je Tor)**
Menge: 40,000 St

**08.4 Bodenplättchen**
Bodenbefestigung DIN EN 749 für Sportgeräte in der
Halle, Oberfläche verchromt, Ø=75mm. Je Tor werden 4
Stück benötigt.
GS-Prüfzeichen.
Menge: 24,000 St

**08.5 Sicherheitsschraube DBGM Gummi**
Sicherungsschraube Gewinde M 12 x 30 mit elastischem
Kopf zum Schutz gegen Verletzungen. Zur
Bodenbefestigung von Hallenhandballtoren, Startblöcken
und sonstigen Geräten. Je Tor werden 4 Stück benötigt.
GS-Prüfzeichen.
Menge: 16,000 St

**08.6 Transportwagen für 2 Handballtore**
Transportwagen für Hallenhandballtore Stahl lackiert,
Gesamthöhe 214cm, fahrbar mit 4 lenkbaren
Doppelschwenkrollen.Tore werden zum Transport in die
seitlichen Ausleger eingehängt.
GS-Prüfzeichen.
Menge: 2,000 St

**08.7 Tornetz Handball, PP 4 mm, weiß, mit Spannleine**
Tornetz Handball Größe 3 x 2 m, Polypropylen Ø 4 mm,
Maschenweite 100 mm, knotenlos, obere/untere Tortiefe
80/100 cm
Menge: 4,000 St

### Titel 09 Basketballanlage - Wandgestelle zentrisch geführt

*Hinweis*
Dem Bieter ist freigestellt, zu den ausgeschriebenen
Produkten technisch, gestalterisch und funktionell
gleichwertige Konstruktionen anzubieten.

Aus Gründen der Gewährleistung sowie einer umfassenden
Kompatibilität auch in gestalterischer Hinsicht und zur
Minimierung des Wartungsaufwandes im späteren Betrieb
sind alle Sportgeräte und Konstruktionen von ein und
demselben Systemhersteller anzubieten.

Sportgerät:  Basketballanlage

Fabrikat:  z.B. Benz oder gleichwertig.

Fabrikat:
......................................................
.....

Typbezeichnung/Artikel-Nr.:
......................................................
.....

**09.1 BB.-Wandgerüst zentrisch geführt, Ausladung 170cm**
Basketball Wandgestell zentrisch geführt mit  Ausladung
170 cm DIN 7899 - 3 - C EN 1270. Stahl. Lackiert. Für
Dunkings geeignet. Traggestänge bestehend aus zwei
kreuzförmigen, kugelgelagerten
Scherengestell-Seitenrahmen, mit einem Abstand von 1200
mm zueinander montiert. Die Anlage muss zentrisch mit
zwei diagonal verkreuzten Arretierschwingen, die über
ein Verbindungsgelenk schwenkbar gekoppelt sind, von
ausgefahrener Stellung ebenmäßig an die Wand zurück
gefahren werden können. In Betriebsstellung muss die
Anlage ein besonders hohes Maß an Stabilität bei
minimalen Frequenzen an Zielbrett und Korb garantieren.
Die Arretierung der Anlage in Spielstellung
(Totpunktsicherung) erfolgt ohne Verspannungen, Seile
oder Sicherungsbolzenarretierung mit einer
aussteifenden Diagonalverstrebung. Die
Gestellkonstruktion darf in der zurückgefahren Position
nicht seitlich über das Basketballbrett herausragen.
Beim Einfahren in die Ruheposition erfolgt die
Arretierung automatisch über einen selbstklemmenden
Arretierungsbolzen. Vertikale Belastbarkeit der Anlage
am Basketballkorb 3,2kN. Befestigung des
Basketballkorbes direkt an Quertraverse mit fest
verschweißter Montageplatte am Stahlrahmen des
Basketballgestells. Befestigung von zwei Körben an
Stb-Innenwand und zwei Körben an WU-Beton Außenwand,
nach Angabe Statik.

- Wandhalter
  Winkelprofil 60x110x6 mm
  Rechteckrohr 60x30x4 DIN 2395
  Quadratrohr 20x20x2 mm DIN 2395
  U-Stahl 60x30 DIN 1026 / DIN EN 10279
  Arretierung über Rastbolzen Ø8 mm
- Bretthalter
  Winkelprofil 60x110x6 mm
  Rechteckrohr 60x30x4 DIN 2395
  Quadratrohr 20x20x2 mm DIN 2395
- Korbhalter
  Flachstahl 170x150x8 mm DIN 1017
- Schere
  Rechteckrohr 60x30x3 mm DIN 2395
  Geführt mit 4 Rillenkugellagern
- Diagonalstrebe
  Rechteckrohr 40x20x2 DIN 2395
- Schrauben + Verbindungselemente Festigkeitsklasse 8.8
Menge: 4,000 St

**09.2 Höhenverstelleinrichtung für BB.-Wandgerüst zentrisch geführt**
Höhenverstelleinrichtung für Basketball-Wandgerüst mit
Scherengelenk Stahl, lackiert. Mit leicht gängiger
Gewindespindel stufenlos verstellbar von Korbhöhe 3,05
m für Wettkampf bis Korbhöhe 2,60 m für
Mini-Basketball. Ohne Kurbel zur Höhenverstellung.
GS-Prüfzeichen.
Menge: 4,000 St

**09.3 Wandrahmen an Brüstung für BB-Wandgerüst**
Hilfsrahmen für BB-Wandgerüst, zur Befestigung an
Brüstung Stahl, lackiert. Rahmen 1400x1000mm aus
verschweißtem Rechteckrohrprofil 60 x 60 mm. Mit 2
angeschweißten Konsolen zur Montage an einer
bauseitigen Brüstung mit Lastaufnahme nach DIN 18032
Teil 1 und 6. Rohrenden mit Kunststoff-Abschlusskappen.
Menge: 4,000 St

**09.4 Schubstange für Basketball-Wandgerüst / Basketball-Wurfübungsanlage**
Schubstange für Basketball-Wandgerüst oder
Basketball-Wurfübungsanlage Aluminiumstange, Länge 2000
mm, mit Gabel und Haken zum vor- oder zurückschwenken
von Basketballwandanlagen.
Menge: 2,000 St

**09.5 Kurbel zur Höhenverstellung**
Kurbel Rundstahl, verzinkt, Länge ca. 2m, mit drehbarem
Kunststoffgriff und Einhängehaken.Zur Höhenverstellung
für Basketballdecken- und Wandgerüste.
Menge: 2,000 St

**09.6 Basketball-Zielbrett 120 x 180 cm, ESG 12 mm**
Basketballzielbrett Einscheibensicherheitsglas ESG DIN
7899 - 5 - B, Maße 1200 x 1800 x 12 mm. Weiße
Siebdruck-Linierung nach FIBA außen umlaufend und innen
als Zielwurfmarkierung. Mit Rückseitig vollflächig
verklebter Sicherheitsfolie, Befestigungslöcher
vorgebohrt. Mit Montagesatz bestehend aus je 4 Stück
Kunststoffbuchsen, Befestigungsschrauben und
Kontermuttern.
Menge: 4,000 St

**09.7 Polsterung für BB-Zielbrett 12mm, Brettbreite: 1800mm, schwarz**
Polsterung für Basketball-Zielbrett 1800 mm breit, 12
mm dick DIN 7899 - 5 - A Polyethylenschaum, schwarz,
mit beschichteter Oberfläche.70 mm dick mit 12 mm
breiter Innennut. Zum Kleben von Unten an das
Basketball-Zielbrett.
Menge: 4,000 St

**09.8 Basketball-Korb, abklappbar, 75 kg**
Basketballkorb abklappbar, 75 kg DIN 7899 - 5 - A,
Befestigungsbohrungen nach DIN 7899.
Stahl, orange lackiert Korb klappt über 2
Stahldruckfedern bei Belastung von 75 kg um 30° ab und
geht dann gedämpft selbstständig in die Ausgangslage
zurück. Netzbefestigung an durchlaufendem ummantelten
Stahldraht, dadurch keine Haken oder Ösen.Komplett mit
Befestigungsschrauben.
GS-Prüfzeichen.
Menge: 4,000 St

**09.9 Basketballkorbnetz 6 mm mit 12 Schlaufen, Nylon, weiß**
Basketballkorbnetz mit 12 Schlaufen nach DIN EN 1270
und internationaler Vorschrift, aus Nylon (Ø 6 mm),
weiß
Menge: 4,000 St

### Titel 10 Ballwurfübungsanlagen DIN EN 1270 Typ 4

*Hinweis*
Dem Bieter ist freigestellt, zu den ausgeschriebenen
Produkten technisch, gestalterisch und funktionell
gleichwertige Konstruktionen anzubieten.

Aus Gründen der Gewährleistung sowie einer umfassenden
Kompatibilität auch in gestalterischer Hinsicht und zur
Minimierung des Wartungsaufwandes im späteren Betrieb
sind alle Sportgeräte und Konstruktionen von ein und
demselben Systemhersteller anzubieten.

Sportgerät:  Ballwurfübungsanlagen

Fabrikat:  z.B. Benz oder gleichwertig.

Fabrikat:
......................................................
.....

Typbezeichnung/Artikel-Nr.:
......................................................
.....

**10.1 Ballwurfübungsanlage höhenverstellbar, Ausladung 60 cm**
Ballwurf-Übungsanlage, höhenverstellbar Stahl,
lackiert, Wandabstand 60cm, Ohne Brett, Korb und Netz,
direkte Befestigung an der Wand für Brettgröße
120x90cm. Bestehend aus: 2 Halter in
Flachstahlschweißkonstruktion und
Höhenverstelleinrichtung, stufenlos von 2,65 -
3,05m.Ohne Brett, Korb, Netz und Kurbel zur
Höhenverstellung.
GS-Prüfzeichen
Menge: 4,000 St

**10.2 Kurbel für Höhenverstellung**
Kurbel Rundstahl, verzinkt, Länge ca. 2m, mit drehbarem
Kunststoffgriff und Einhängehaken.Zur Höhenverstellung
für Basketballdecken- und Wandgerüste.
Menge: 2,000 St

**10.3 Basketball-Zielbrett 120 x 90 cm, Acryl 20 mm**
Basketballzielbrett Acryl DIN 7899 - 5 - A, nach FIBA
Richtlinie Maße 900 x 1200 x 20 mm. Weiße
Siebdruck-Linierung außen umlaufend und innen als
Zielwurfmarkierung. Aussparung Der
Korbbefestigungsplatte zur Verkehrslast unabhängigen
Montage des Basketballkorbes am nach DIN EN 1270
vorgeschriebene Vorbau, Befestigungslöcher vorgebohrt.
Mit Montagesatz bestehend aus je 4 Stück
Kunststoffbuchsen und Befestigungsschrauben.
Menge: 4,000 St

**10.4 Polsterung für BB- Zielbrett 120 x 90 cm**
Polsterung für BB-Zielbrett 20 mm Brettbreite: 1200 mm,
schwarz.Abpolsterung wird an die Unterseite des
Zielbrettes angebracht.
Menge: 4,000 St

**10.5 Basketball-Korb, superstabil**
Basketballkorb 'Superstabil' mit Sicherheitsnetzhaken
und Flacheisenverstärkung unterhalb des Korbringes.
Befestigungswinkel doppelt
verstärkt.Befestigungsbohrungen nach DIN. Farbe orange,
ohne Netz.
Menge: 4,000 St

**10.6 Aufkleber "nicht an Korb hängen"**
Warnhinweis-Aufkleber "Nicht an Korb hängen"
Menge: 4,000 St

**10.7 Basketballkorbnetz 4mm mit 12 Schlaufen, Nylon, weiß**
Basketballkorbnetz mit 12 Schlaufen nach DIN EN 1270
und internationaler Vorschrift, aus Nylon (Ø 4 mm),
weiß
Menge: 4,000 St

### Titel 11 Barren

*Hinweis*
Dem Bieter ist freigestellt, zu den ausgeschriebenen
Produkten technisch, gestalterisch und funktionell
gleichwertige Konstruktionen anzubieten.

Aus Gründen der Gewährleistung sowie einer umfassenden
Kompatibilität auch in gestalterischer Hinsicht und zur
Minimierung des Wartungsaufwandes im späteren Betrieb
sind alle Sportgeräte und Konstruktionen von ein und
demselben Systemhersteller anzubieten.

Sportgerät:  Barren

Fabrikat:  z.B. Benz oder gleichwertig.

Fabrikat:
......................................................
.....

Typbezeichnung/Artikel-Nr.:
......................................................
.....

**11.1 Jugendbarren mit Rollvorrichtung**
Jugendbarren DIN 7901 EN 914, komplett verschweißter
Profilstahl-Rechteckrohr-Grundrahmen, alle Stahlteile
lackiert. Querschwellen mit weißen, nicht färbenden
Spezialgummieinlagen 20x20cm als bodenschonende
Standfläche sowie seitlichen Anfahrschutz. Fahrbar mit
4 Paar Doppel-Schwenkrollen. Betätigung der
Fahreinrichtung mit extra flachem Hebelmechanismus.
Barrenholme aus Spezialschichtholz, Länge 3,50m.
Höhenverstellung durch doppelt gesicherten
Klemmhebelverschluss von 110-160 cm, stufenlose
Weitenverstellung von 34-50cm.
GS-Zeichen.

Artikel-Nr.:
......................................................
..
Menge: 2,000 St

**11.2 Mehrzweckbarren mit Rollvorrichtung.**
Mehrzweckbarren DIN 7901 / EN 914 voll verschweißter
Profilstahl-Rechteckrohr- Grundrahmen. Alle Stahlteile
lackiert. Querschwellen mit weißen, nicht färbenden
Spezialgummieinlagen 20x20cm als bodenschonende
Standfläche sowie seitlichen Anfahrschutz. Fahrbar mit
4 Paar Doppel- Schwenkrollen. Betätigung der
Fahreinrichtung mit extra flachem
Hebelmechanismus.Barrenholme aus Spezialschichtholz,
Länge 3,50 m. Höhenverstellung durch doppelt
gesicherten Klemmhebelverschluss von 120-180 cm.
Zusätzlicher Teleskopausschub auf einer Seite für
Verstellung von 180-230 cm, stufenlose
Weitenverstellung von 40-56 cm,
GS-Zeichen.

Artikel-Nr.:
......................................................
..
Menge: 2,000 St

**11.3 Barrensicherheitsmatte 150x210x6 cm**
Barrenrahmen-Sicherheitsmatte mit
Barrenschwellen-Polsterung, für Jugend-, Olympia-oder
Mehrzweckbarren, 6 cm dick, 3-teilig, zusammenhängend.
Aussenteile zum Transport einklappbar. Kaschierter
Verbundschaumkern mit PVC-Turnmattenüberzug, Abmessung
210 x 150 cm
Menge: 4,000 St

**11.4 Barrensäulen-Schutzpolster L=470 mm**
Barrensäulen-Schutzpolster L=470 mm, für
BENZ-Jugendbarren, kompletter Satz bestehend aus 4
Polster.
Menge: 2,000 St

**11.5 Barrensäule-Schutzpolster L=570 mm**
Barrensäule-Schutzpolster L=570 mm, für
BENZ-Mehrzweck-, Olympia- und Exclusivbarren,kompletter
Satz bestehend aus 4 Polster.
Menge: 2,000 St

### Titel 12 Montage - Einbau - Sonstiges

**12.1 Bohrungen für Einbauteile D=300 mm**
Herstellen von senkrechten Bohrungen in der
StBn-Bodenplatte für die Hülseneinbauteile der
Sportgeräte-Einrichtung. Die Bohrarbeiten sind auf
Anweisung des Statikers erschütterungsfrei
durchzuführen, so dass die Tragfähigkeit der übrigen
Bauteile nicht in Mitleidenschaft gezogen wird.

Ausführungsbereich: UG, Sporthallen-Bodenplatte
Kernbohrung: d = 300 mm
Bodenhülsentiefe:  ca. 44,0 cm
Kernbohrungstiefe:  ca. 22,0 cm (Bohrung ab OK RFB)

Die Bohrungen sind entsprechend Ausstattungsplan und
Angabe ohne Durchstoß der Bodenplatte auszuführen, der
Bohrkern ist auszubrechen und die Grundfläche eben
abzustemmen.

Einbringen einer runden Perimeterdämmplatte Ø 300 WLG
040 mit einer Stärke von 40mm auf dem Boden der
Bohrungen.
Einbringen einer runden Dämmung WLG 040 mit einer
Stärke von 20mm als Mindestwärmeschutz gem. EnEV
umlaufend über die Kernbohrungstiefe von ca. 22,0 cm.

Anfallendes Schneidewasser/Zementschlämme ist umgehend
aufzunehmen.
Im Preis einzukalkulieren sind alle Kosten der
Entsorgung und eventuell erforderliche Zerkleinerungsschnitte/-maßnahmen zur Herstellung der
Transportfähigkeit des Abbruchmaterials, einschließlich
aller erforderlichen Nebenarbeiten
Menge: 18,000 Stüc

**12.2 Bohrungen für Einbauteile D=350 mm**
Herstellen von senkrechten Bohrungen in der
StBn-Bodenplatte für die Hülseneinbauteile der
Sportgeräte-Einrichtung. Die Bohrarbeiten sind auf
Anweisung des Statikers erschütterungsfrei
durchzuführen, so dass die Tragfähigkeit der übrigen
Bauteile nicht in Mitleidenschaft gezogen wird.

Ausführungsbereich: UG, Sporthallen-Bodenplatte
Kernbohrung: d = 350 mm
Bodenhülsentiefe:  ca. 50,0 cm
Kernbohrungstiefe:  ca. 32,0 cm (Bohrung ab OK RFB)

Die Bohrungen sind entsprechend Ausstattungsplan und
Angabe ohne Durchstoß der Bodenplatte auszuführen, der
Bohrkern ist auszubrechen und die Grundfläche eben
abzustemmen.

Einbringen einer runden Perimeterdämmplatte Ø 350 WLG
040 mit einer Stärke von 40mm auf dem Boden der
Bohrungen.
Einbringen einer runden Dämmung WLG 040 mit einer
Stärke von 20mm als Mindestwärmeschutz gem. EnEV
umlaufend über die Kernbohrungstiefe von ca. 32,0 cm.

Anfallendes Schneidewasser/Zementschlämme ist umgehend
aufzunehmen.
Im Preis einzukalkulieren sind alle Kosten der
Entsorgung und eventuell erforderliche Zerkleinerungsschnitte/-maßnahmen zur Herstellung der
Transportfähigkeit des Abbruchmaterials, einschließlich
aller erforderlichen Nebenarbeiten
Menge: 12,000 Stüc

**12.3 Sportgeräte-Einrichtungsplanung**
Erstellung eines Sportgeräte-Einrichtungsplanes für
2-fach Sporthalle (Exkl. Geräteraum).
Menge: 1,000 psch

**12.4 Zuschlag, Sonderlackierung Stahlteile**
Einmaliger Zuschlag für die gesamte vor beschriebene
Sportgeräteausstattung.
Lackierung der Stahlteile der Wand- und Deckengeräte in
RAL-Farbton nach Angaben des Bauherrn. Stahlteile vor
der Lackierung fachgerecht gereinigt und entfettet.
Beschichtung mit eisenphosphatierter zweikomponenten
Grundierung und zweikomponenten Decklackierung.
Keine Pulverbeschichtung, weil diese eine einwandfreie
farbidentische Reparaturen von Schäden vor Ort nicht
zulässt.
Alle Befestigungsteile wie Schrauben, Muttern,
Adapterteile und Gleitlager sind mit galvanisch
verzinkter Oberfläche zu liefern.
Menge: 1,000 psch

**12.5 Montagekosten**
Montagekosten-Festpreis für vorstehend fest
einzubauende Sportgeräte in 2 Montageabschnitten (Vor-
und Fertigmontage), enthalten sind fix und fertige
Montagearbeiten.

Hierzu zählen auch alle erforderlichen Gerüste wie
Arbeits-/ Schutz- und Raumgerüste sowie Montagehilfen
aller Art inkl. Vorhaltung.

Raumhöhe Sporthalle: ca. 7,16 m - 7,87 m (OK
Bodenplatte bis UK Dach)
Deckenhöhe UG: ca. 3,29 m  (OK Bodenplatte bis OK Decke
Galerie)
Deckenhöhe EG: ca. 3,87 m - 4,58 m (OK Decke UG bis UK
Dach)

Bei der Kalkulation ist zwingend zu berücksichtigen,
dass es im Untergeschoss keinen ebenerdigen Zugang zur
Sporthalle gibt.
Demzufolge ist sämtliches Material sowie Gerüste etc.
nur über das EG einzubringen.
Der Zugang zur Halle ist also nur über die Galerie im
EG oder über die beiden 1-läufigen Treppen möglich.
(siehe Planauszüge)

Treppenbreite: ca. 1,20 m

H I N W E I S :
Die Montageleistung muss gem. RAL-GZ 945 oder
gleichwertig qualitätsgesichert erfolgen. Das
Füllmaterial zum Setzen der Bodenhülsen und Bodenhaken
(Sand, Zement, Fertigbeton) ist vom AN
eigenverantwortlich mitzuliefern bzw. zu organisieren.

 - Planauszug Grundriss UG (nicht maßstäblich) -

 - Planauszug Grundriss EG (nicht maßstäblich) -

 - Planauszug Hallenquerschnitt Galerie (nicht
maßstäblich) -

 - Planauszug Hallenquerschnitt Treppenhaus (nicht
maßstäblich) -
Menge: 1,000 psch

**12.6 Montage- und Werkstattplanung**
Die Montage- und Werkstattplanung für die Sportgeräte
umfasst alle erforderlichen Planunterlagen (Übersicht-,
Ansichts, Grundriss-, Schnitt- und Detailpläne) zur
vollumfänglichen Darstellung der zu erbringenden
Leistung.

Der Auftragnehmer (AN) hat seine
Sportgeräte-Einbaupläne und Fertigungszeichnungen
spätestens 14 Tage nach Auftragserteilung und
technischer Klärung 2-fach zur Prüfung beim
Auftraggeber (AG) vorzulegen.

Ein- und Anbauten von Unterkonstruktionen sind mit dem
Architekten und/oder der Bauleitung vorher zu klären
und abzustimmen.
Menge: 1,000 psch

**12.7 Bedienungs- / & Wartungsanleitung**
Bedienungs- und Wartungsanleitung für die Einbaugeräte.
In 2-facher Ausführung zur Vorlage bei der Abnahme der
Sportgeräte und Übergabe an den Bauherrn.
Menge: 1,000 St

**12.8 Einweisung 2-fach-Sporthalle**
Einweisung der Nutzer, z. B.  Bauherrnvertretung,
Sportlehrer, Übungsleiter und / oder Vereinsmitglieder
durch geschultes Fachpersonal in den fachgerechten
Einsatz der Sportgeräte. Dauer der Einweisung nach
Bedarf. Richtzeit zur Kalkulation ca. 2 Stunden.

Die Einweisung beinhaltet Aufbau, Vorführen und
Erklären der durch den Auftraggeber beauftragten
Sportgeräte, erfolgt gemeinsam mit den Teilnehmern der
Einweisung.

Der Termin wird nach Vorgabe und in Abstimmung mit dem
Bauherrn bzw. mit den Nutzern ca. 14 Tage im Vorfeld
festgelegt. Die Leistung ist komplett einschließlich
Anfahrt, KM-Geld und sonstigen Nebenkosten anzubieten.
Menge: 1,000 psch

**12.9 Bodenbefestigungs-Set für Handball- & Fußballtore**
Bodenbefestigungs-Set für Handball- & Fußballtore
bestehend aus:
Gewindeteil mit Dübel in Betin und Sicherheitsschraube
(für 1 Tor = 2 Sets)
Menge: 12,000 St

**12.10 Unterkonstruktion zur Aufnahme Ballwurfübungsanlagen**
Unterkonstruktion zur Aufnahme der
Basketballwandgerüste an WU-Beton mit Spezialanker,
verlängert mit Durchführungen durch Wandverkleidung.
Befestigung nach Angaben Statik.
Menge: 4,000 St

**12.11 Unterkonstruktion zur Aufnahme Basketballanlagen**
Unterkonstruktion zur Aufnahme der
Basketballwandgerüste mit Spezialanker, verlängert mit
Durchführungen durch Wandverkleidung. Befestigung an
Stb.-Innenwand und Befestigung an
WU-Beton Außenwand nach Angaben Statik.
Menge: 4,000 St

### Titel 13 Stundenlohnarbeiten

**13.1 Stundensatz Objektmonteur**
Regiearbeiten für unvorhergesehene Arbeiten nach
besonderer Anweisung durch die Bauleitung. Nachweise
sind mindestens wöchentlich der Bauleitung zur
Unterschrift vorzulegen, andernfalls erfolgt die
Stundenfestsetzung nach billigem ermessen. Die
Verrechnungssätze für die nachstehenden Lohn- und
Berufsgruppen sind unaufgegliedert anzubieten.

In ihnen sind enthalten:

 - Lohn- und Gehaltskosten
 - Lohn- und Gehaltsnebenkosten
 - Sozialkosten einschließlich Sozialkassenbeiträge
 - Gemeinkostenanteile
 - Gewinn

Zuschläge zu den Verrechnungssätzen für vom
Auftraggeber angeordnete oder zu vertretende Nacht-,
Sonntags- und Feiertags- und Mehrarbeit (Überstunden)
sind gesondert nachzuweisen; sie werden in Höhe der
tariflichen Vereinbarung vergütet. Für Nacht-,
Sonntags- und Feiertagsarbeit wird als Zuschlag nur der
Beitrag zur gesetzlichen Unfallversicherung vergütet.
Für Mehrarbeit werden zusätzlich die Sozialkosten
vergütet. Beschäftigt der Bieter bei einer der
nachstehenden Lohn-/Berufsgruppen keine Arbeitskräfte,
hat er dies anzugeben und stattdessen den Einsatz
möglichst gleichwertiger Arbeitsplätze anzubieten.
Menge: 10,000 Std

**13.2 Stundensatz Helfer**
Regiearbeiten für unvorhergesehene Arbeiten nach
besonderer Anweisung durch die Bauleitung wie in
Position vor beschrieben, jedoch Stundensatz für

Helfer
Menge: 10,000 Std

### Titel 14 Wartung

**14.1 Sachkundigenprüfung (Inspektion)**
Sachkundigenprüfung der fest eingebauten und
beweglichen Sportgeräte
nach Gütesicherung RAL GZ-945.
Die Sachkundigenprüfung umfasst folgende Leistungen:

- Durchsicht und Kontrolle aller Einbau- und
transportabler Geräte
- Bestandserfassung
- Kennzeichnung und/oder Sperrung von schadhaften
Geräten
- Anfertigen eines Revisionsberichts, in dem auch auf
notwendigen Ersatz für unbrauchbar gewordene
 Geräte oder auf empfehlenswerte Ergänzungen
hingewiesen wird. Der Revisionsbericht ist von dem
 Beauftragten des AG gegenzuzeichnen.
- Anbringen Jahresprüfplakette
- Anfertigung von Kostenvoranschlag für notwendige
größere Reparaturen inkl.Lieferung, Arbeitslohn
 und Kosten für die An-und Abreise sowie für
Ersatzbeschaffung neuer Geräte.

Der EP umfasst die Kosten für die jährliche Wartung
ohne Reparaturkosten etc.
Hierzu erfolgt ein Kostenvoranschlag wie oben
beschrieben.

Der Anbieter muss in der Lage sein, auf Wunsch des AG
die spätere Überprüfung und Wartung der Sportgeräte
durch fachlich ausgebildete Wartungsmonteure
entsprechend den Richtlinien und qualitätsgesichert
nach dem Qualitätssicherungssystem "RAL-GZ 945" zu
gewährleisten und auszuführen.

Für die Wartungsposition erfolgt eine gesonderte
Beauftragung, obwohl diese in die Gesatmwertung mit
einfließt. Dies gilt es zu beachten.
Der Wartungsvertrag ist nach Aufforderung jedoch
spätestens im Rahmen der Dokumentation vorzulegen.
Menge: 1,000 psch

USt %: 19,00
